# Turiner Str. 20
Angebotsaufforderung (GAEB DA XML 3.2, DA83)
Projekt: 017400
Währung: EUR
Erstellt mit: GXML Toolbox V3.3 R20230829, iTWO_64 V24.0.454, 16.02.2026

## 04_271 ISO-Fenster
Datum: 16.02.2026

*Hinweis: Bauvorhaben*
BAUVORHABEN:Turiner Straße 20
  13347 Berlin

GEWERK:  ISO-Fenster
Angaben zum Bauwerk
Mehrfamilienhaus, Baujahr um 1900
Ausführungsort:  Vorderhaus, Seitenflügel, HinterhausEG- 4. OG

Ausführungszeitraum: 13.04.2026 bis 31.07.2026
Bauleiter: Herr Jäger

*Hinweis: Fotos*
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*Hinweis: Hinweis:*
Im Fensterpreis müssen folgende Nebenleistungen enthalten sein, sofern nicht gesondert aufgezeigt:

-1 Aufmaß (die  im Angebot angebeben Maße verstehen sich als Ca-Maße) vor Ort, bei Neubau/Sanierung nur mit Meterriß

-Dem AG sind nach dem Aufmaß Angaben der Brüstungshöhen zu übermitteln

-Demontage (inkl.Schützen der Laufwege und mieterseitigem Mobiliar mit ggf. Verräumungsarbeiten), Transport und Entsorgung der alten (Holz/Kunststoff oder KDF) Fenster, Rollladenkästen sowie Fensterbänke

-Für evtl. Demontage und Entsorgung von asbesthaltige
Stoffen wird ein Mehrpreis je nach Aufwand berechnet.
Eine Sachkundenachweis TRGS 521 ist dem EK vorzulegen

-Koppeln zweier Fenster (Küche, Kammer, Bad) inkl. zusätzliche
Kopplungsprofile mit Stahleinlage, inkl. Oberlichtöffner mit Handhebel

-äußere Abdichtung, schlagregendicht mit vorkomprimiertem
verkleben einer EPDM Bahn zur Abdichtung der Fensterbank
bis zur WDVS-Maßnahme (nur falls über den Winter)

-Dichtband entsprechender Stärke und Folie

-Ausschäumen der Bauanschlußfuge mit PU-Schaum

-Rahmenverbreiterungen nach technischem Erfordernis
(WDVS der Fassade - unter der Fensterbank ist mit ca. 50-60mm Aufbau zur Herstellung der Entwässerung etc. auszugehen)

-Fensterbankanschlußprofil

-Schichtstoff Innenfensterbänke, in Standardfarben des
Herstellers, Ausladung 25 cm, fertig montiert

-Innenabdichtung dampfdicht mit überputzbarer Fensterfolie
oder Dichtband

-Innenbeleistung mit PVC-Material bis 60 mm Breite

-Innenversiegelung (Schönheitsfuge)

-Justieren der Fenster

-Wiederherstellung nach Fenstertausch an Bestand mit Putz, Trockenbau-, Spachtel-, Tapezier-, Malerarbeiten (teilw. innen Rundbögen)

-Die Abrechnung erfolgt Wohnungsbezogen (je Wohnung und Positionen)und wird im Excel-Format übergeben

Es ist dringend darauf zu achten, das der Einbau der neuen Kunststofffenster mit einer größtmöglichen Fensterfläche zu erfolgen hat. Durch das anbringen des WDVS (ca. 3cm Leibung) darf die Fensterfläche später max. kleiner 10% als vorh. sein.

Die Nachweise für das Erreichen der geforderten Uw-Werte gem. Gebäudeenergiegesetz (GEG, 1,3W/m²K) bzw.  Bundesförderung für effiziente Gebäude (BEG, 0,95 W/m²K) bezogen auf das Referenzfenster ( bei unterschiedlichen Systemen je System) sind mit der Werkplanung vorzulegen.

*Hinweis: A) ALLGEMEINE VORBEMERKUNGEN*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

### Bereich 1 ISO-Fenster

#### Abschnitt 1.1 Vorabeiten

**1.1.10 Baustelleneinrichtung**
*** Pauschalposition
Einrichten der Baustelle mit allen für
die nachfolgend beschriebenen Arbeiten
notwendigen Leistungen.
Liefern sämtlicher für die Durchführung
der Arbeiten benötigter Maschinen und
Materialien.
Menge: 1,000 psch

**1.1.20 Werk- und Montageplanung**
*** Pauschalposition
Menge: 1,000 psch

**1.1.30 Schlussdokumentation**
*** Pauschalposition
Menge: 1,000 psch

**1.1.40 Bau-WC**
*** Pauschalposition
*** Bedarfsposition ohne GB
Liefern, wöchentliche Reinigung eines
Bau-WC mit Waschbecken, ohne
Wasseranschluss. für die Dauer der Arbeiten

(sofern notwendig und keine Nutzungs des Bau-WC anderer
Gewerke möglich ist)
Menge: 1,000 psch

**1.1.50 Straßenlandsondernutzung**
*** Pauschalposition
*** Bedarfsposition ohne GB
Einholung der Straßenlandsondernutzung bei den zuständigen Stellen im Namen und Untervollmacht des Bauherren. Die Kosten der Straßenlandsondernutzung trägt der Bauherr.
Inkl. etwaiger Verlängerungen im Zuge der Leistungserbringung.
Menge: 1,000 psch

**1.1.60 Verkehrsrechtliche Anordnung**
*** Pauschalposition
*** Bedarfsposition ohne GB
Beantragung der verkehrsrechtlichen Anordnung bei den zuständigen Behörden einschl. der Erstellung eines
Verkehrszeichenplanes. Inkl. etwaiger Verlängerungen im Zuge der Leistungserbringung.
Menge: 1,000 psch

#### Abschnitt 1.2 Typ 1 ca. 980 x 1660 (124 Stk)

**1.2.10 2-tlg. Kunststoff Element**
2-tlg. Kunststoff Element
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Demontage/ Entsorgung Bestands Holzeinfach- / Holzdoppelkasten- oder Kunststofffenster

Lieferung und Montage:
Serie LIVING 82
Farbe Element weiß
Dichtung silbergrau
Randverbund Warme Kante grau
2-fach Glas, Ug 1,0 W/m²K für Uw < 1,3 W/m²K
SSK III
Griff BASIS / Standard weiß
Fehlbediensperre

o. glw.
Menge: 124,000 Stck

**1.2.20 3-fach Verglas mit Ug 0,6 W/m²K für Uw 0,95 W/m²K (BEG)**
Menge: 124,000 Stck

**1.2.30 SSK IV**
Menge: 124,000 Stck

**1.2.40 Kastendoppelfenster**
bei Kastendoppelfenster:
Demontage/ Entsorgung Kastendoppelfenster
Rahmenverbreiterung 50/82mm, weiß
Aufmauern unter der Fensterbank
Anarbeitung KDF durch Trockenbau etc.
Menge: 20,000 Stck

**1.2.50 Handhelbel Oberlicht**
Menge: 124,000 Stck

**1.2.60 Aufsatzrollladen mit Gurt-Abwickler**
Zulage Aufsatzrollladen mit Gurt-Abwickler zum Fenster

Aufsatzelement Exte Expert XT, Kasten (Bedarf) außen
Weiß innen Weiß, Tiefe xxx mm, Höhe xxx mm,
Revision unten, Kastenadapter stahlverstärkt 5609(Iy-8,3)
5799S82, inkl. Kastenhalter universal aufliegend (56762)
Panzer Alu A370 in Grau, arretiert, Alu-Endleiste SL KUN mit Keder in Weiß 9016 matt, 2x Stopper 20 mm in Weiß
Führungsschiene l/r PVC-FS Mini, 60x51, l/r PVCFS Mini, 60x51 in Weiß mit Bürste, zzgl. Schrägschnitt 7°
Bedienung: Gurtwickler schwenkbar in weiß und Gurt in
grau, Bedienseite l/r, 40er Welle
Nach DIN EN 13659:2011-06 ist die Zugkraft bei Gurt,
Schnur oder Kette auf max. 9 kg begrenzt, die Fertigung
ohne das erforderliche Gurtzuggetriebe erfolgt auf
Vorgabe des Kunden.
Elementmaße: _ x _ mm
Führungsschiene: _ mm
Liefern und montieren
Menge: 17,000 Stck

**1.2.70 Rundbogen verkleiden**
Rundbogen verkleiden,
ca. 150 bis 200 mm hoch, mit 20 mm Styrodur
inkl. verputzen,  Anstrich, allen erforderlichen Vor- und Nebenarbeiten
Menge: 42,000 Stck

**1.2.80 Aufsatzrollladenkasten verkleiden**
Bereich Rollladenaufsatzkästen mittels Trockenbau / ausstopfen des Hohlraums mit Mineralwolle, inkl. Putz und Anstricharbeiten verkleiden.

Fensterbreite + ca. 300 mm. Höhe ca 250-300mm.
Menge: 17,000 Stck

**1.2.90 RC2N (Erdbeschoss)**
Menge: 17,000 Stck

#### Abschnitt 1.3 Typ 2 ca. 380 x 2000 (19 Stk)

**1.3.10 2-tlg. Kunststoff Element**
2-tlg. Kunststoff Element
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Demontage/ Entsorgung Bestands Holzeinfach- / Holzdoppelkasten- oder Kunststofffenster

Lieferung und Montage:
Serie LIVING 82
Farbe Element weiß
Dichtung silbergrau
Randverbund Warme Kante grau
2-fach Glas, Ug 1,0 W/m²K für Uw < 1,3 W/m²K
SSK III
Griff BASIS / Standard weiß
Fehlbediensperre

o. glw.
Menge: 19,000 Stck

**1.3.20 3-fach Verglas mit Ug 0,6 W/m²K für Uw 0,95 W/m²K (BEG)**
Menge: 19,000 Stck

**1.3.30 SSK IV**
Menge: 19,000 Stck

**1.3.40 Kastendoppelfenster**
Zulage bei Kastendoppelfenster:
Demontage/ Entsorgung Kastendoppelfenster
Rahmenverbreiterung 50/82mm, weiß
Aufmauern unter der Fensterbank
Anarbeitung KDF durch Trockenbau etc.
Menge: 1,000 Stck

**1.3.50 Handhelbel Oberlicht**
Menge: 19,000 Stck

**1.3.60 Aufsatzrollladen mit Gurt-Abwickler**
*** Bedarfsposition ohne GB
Aufsatzrollladen mit Gurt-Abwickler zum Fenster

Aufsatzelement Exte Expert XT, Kasten (Bedarf) außen
Weiß innen Weiß, Tiefe xxx mm, Höhe xxx mm,
Revision unten, Kastenadapter stahlverstärkt 5609(Iy-8,3)
5799S82, inkl. Kastenhalter universal aufliegend (56762)
Panzer Alu A370 in Grau, arretiert, Alu-Endleiste SL KUN mit Keder in Weiß 9016 matt, 2x Stopper 20 mm in Weiß
Führungsschiene l/r PVC-FS Mini, 60x51, l/r PVCFS Mini, 60x51 in Weiß mit Bürste, zzgl. Schrägschnitt 7°
Bedienung: Gurtwickler schwenkbar in weiß und Gurt in
grau, Bedienseite l/r, 40er Welle
Nach DIN EN 13659:2011-06 ist die Zugkraft bei Gurt,
Schnur oder Kette auf max. 9 kg begrenzt, die Fertigung
ohne das erforderliche Gurtzuggetriebe erfolgt auf
Vorgabe des Kunden.
Elementmaße: _ x _ mm
Führungsschiene: _ mm
Liefern und montieren
Menge: 1,000 Stck

**1.3.70 Rundbogen verkleiden**
Zulage Rundbogen verkleiden,
ca. 150 bis 200 mm hoch, mit 20 mm Styrodur
inkl. verputzen,  Anstrich, allen erforderlichen Vor- und Nebenarbeiten
Menge: 7,000 Stck

**1.3.80 Aufsatzrollladenkasten verkleiden**
*** Bedarfsposition ohne GB
Bereich Rollladenaufsatzkästen mittels Trockenbau / ausstopfen des Hohlraums mit Mineralwolle, inkl. Putz und Anstricharbeiten verkleiden.

Fensterbreite + ca. 300 mm. Höhe ca 250-300mm.
Menge: 1,000 Stck

**1.3.90 RC2N (Erdbeschoss)**
Menge: 4,000 Stck

#### Abschnitt 1.4 Typ 3 ca. 940 x 2500 (BKT) (11 Stk)

**1.4.10 1-tlg. Kunststoff Element**
2-tlg. Kunststoff Element
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Demontage/ Entsorgung Bestands Holzeinfach- / Holzdoppelkasten- oder Kunststofffenster

Lieferung und Montage:
Serie LIVING 82
Farbe Element weiß
Dichtung silbergrau
Randverbund Warme Kante grau
2-fach Glas, Ug 1,0 W/m²K für Uw < 1,3 W/m²K
SSK III
Griff BASIS / Standard weiß
Fehlbediensperre
Balkontür-Schnäper und -Ziehgriff

o. glw.
Menge: 11,000 Stck

**1.4.20 3-fach Verglas mit Ug 0,6 W/m²K für Uw 0,95 W/m²K (BEG)**
Menge: 11,000 Stck

**1.4.30 SSK IV**
Menge: 11,000 Stck

**1.4.40 Kastendoppelfenster**
Zulage bei Kastendoppelfenster:
Demontage/ Entsorgung Kastendoppelfenster
Rahmenverbreiterung 50/82mm, weiß
Aufmauern unter der Fensterbank
Anarbeitung KDF durch Trockenbau etc.
Menge: 1,000 Stck

**1.4.50 Handhelbel Oberlicht**
Menge: 11,000 Stck

**1.4.60 Aufsatzrollladen mit Gurt-Abwickler**
Aufsatzrollladen mit Gurt-Abwickler zum Fenster

Aufsatzelement Exte Expert XT, Kasten (Bedarf) außen
Weiß innen Weiß, Tiefe xxx mm, Höhe xxx mm,
Revision unten, Kastenadapter stahlverstärkt 5609(Iy-8,3)
5799S82, inkl. Kastenhalter universal aufliegend (56762)
Panzer Alu A370 in Grau, arretiert, Alu-Endleiste SL KUN mit Keder in Weiß 9016 matt, 2x Stopper 20 mm in Weiß
Führungsschiene l/r PVC-FS Mini, 60x51, l/r PVCFS Mini, 60x51 in Weiß mit Bürste, zzgl. Schrägschnitt 7°
Bedienung: Gurtwickler schwenkbar in weiß und Gurt in
grau, Bedienseite l/r, 40er Welle
Nach DIN EN 13659:2011-06 ist die Zugkraft bei Gurt,
Schnur oder Kette auf max. 9 kg begrenzt, die Fertigung
ohne das erforderliche Gurtzuggetriebe erfolgt auf
Vorgabe des Kunden.
Elementmaße: _ x _ mm
Führungsschiene: _ mm
Liefern und montieren
Menge: 2,000 Stck

**1.4.70 Rundbogen verkleiden**
Zulage Rundbogen verkleiden,
ca. 150 bis 200 mm hoch, mit 20 mm Styrodur
inkl. verputzen,  Anstrich, allen erforderlichen Vor- und Nebenarbeiten
Menge: 4,000 Stck

**1.4.80 Aufsatzrollladenkasten verkleiden**
Bereich Rollladenaufsatzkästen mittels Trockenbau / ausstopfen des Hohlraums mit Mineralwolle, inkl. Putz und Anstricharbeiten verkleiden.

Fensterbreite + ca. 300 mm. Höhe ca 250-300mm.
Menge: 2,000 Stck

**1.4.90 RC2N (Erdbeschoss)**
Menge: 2,000 Stck

#### Abschnitt 1.5 Typ 4 ca. 1600 x 2010 (10 Stk)

**1.5.10 2-tlg. Kunststoff Element**
4-tlg. Kunststoff Element
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Demontage/ Entsorgung Bestands Holzeinfach- / Holzdoppelkasten- oder Kunststofffenster

Lieferung und Montage:
Serie LIVING 82
Farbe Element weiß
Dichtung silbergrau
Randverbund Warme Kante grau
2-fach Glas, Ug 1,0 W/m²K für Uw < 1,3 W/m²K
SSK III
Griff BASIS / Standard weiß
Fehlbediensperre

o. glw.
Menge: 10,000 Stck

**1.5.20 3-fach Verglas mit Ug 0,6 W/m²K für Uw 0,95 W/m²K (BEG)**
Menge: 10,000 Stck

**1.5.30 SSK IV**
Menge: 10,000 Stck

**1.5.40 Kastendoppelfenster**
Zulage bei Kastendoppelfenster:
Demontage/ Entsorgung Kastendoppelfenster
Rahmenverbreiterung 50/82mm, weiß
Aufmauern unter der Fensterbank
Anarbeitung KDF durch Trockenbau etc.
Menge: 20,000 Stck

**1.5.50 Handhelbel Oberlicht**
Menge: 1,000 Stck

**1.5.60 Aufsatzrollladen mit Gurt-Abwickler**
Aufsatzrollladen mit Gurt-Abwickler zum Fenster

Aufsatzelement Exte Expert XT, Kasten (Bedarf) außen
Weiß innen Weiß, Tiefe xxx mm, Höhe xxx mm,
Revision unten, Kastenadapter stahlverstärkt 5609(Iy-8,3)
5799S82, inkl. Kastenhalter universal aufliegend (56762)
Panzer Alu A370 in Grau, arretiert, Alu-Endleiste SL KUN mit Keder in Weiß 9016 matt, 2x Stopper 20 mm in Weiß
Führungsschiene l/r PVC-FS Mini, 60x51, l/r PVCFS Mini, 60x51 in Weiß mit Bürste, zzgl. Schrägschnitt 7°
Bedienung: Gurtwickler schwenkbar in weiß und Gurt in
grau, Bedienseite l/r, 40er Welle
Nach DIN EN 13659:2011-06 ist die Zugkraft bei Gurt,
Schnur oder Kette auf max. 9 kg begrenzt, die Fertigung
ohne das erforderliche Gurtzuggetriebe erfolgt auf
Vorgabe des Kunden.
Elementmaße: _ x _ mm
Führungsschiene: _ mm
Liefern und montieren
Menge: 2,000 Stck

**1.5.70 Rundbogen verkleiden**
Zulage Rundbogen verkleiden,
ca. 150 bis 200 mm hoch, mit 20 mm Styrodur
inkl. verputzen,  Anstrich, allen erforderlichen Vor- und Nebenarbeiten
Menge: 3,000 Stck

**1.5.80 Aufsatzrollladenkasten verkleiden**
Bereich Rollladenaufsatzkästen mittels Trockenbau / ausstopfen des Hohlraums mit Mineralwolle, inkl. Putz und Anstricharbeiten verkleiden.

Fensterbreite + ca. 300 mm. Höhe ca 250-300mm.
Menge: 2,000 Stck

**1.5.90 RC2N (Erdbeschoss)**
Menge: 2,000 Stck

#### Abschnitt 1.6 Typ 5 ca. 1150 x 1850 (TRH ) (15 Stk)

**1.6.10 2-tlg. Kunststoff Element**
3-tlg. Kunststoff Element
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Demontage/ Entsorgung Bestands Holzeinfach- / Holzdoppelkasten- oder Kunststofffenster

Lieferung und Montage:
Serie LIVING 82
Farbe Element weiß
Dichtung silbergrau
Randverbund Warme Kante grau
2-fach Glas, Ug 1,0 W/m²K für Uw < 1,3 W/m²K
SSK III
Griff BASIS / Standard weiß
Fehlbediensperre

o. glw.
Menge: 15,000 Stck

**1.6.20 3-fach Verglas mit Ug 0,6 W/m²K für Uw 0,95 W/m²K (BEG)**
Menge: 15,000 Stck

**1.6.30 SSK IV**
*** Bedarfsposition ohne GB
Menge: 15,000 Stck

**1.6.40 Kastendoppelfenster**
Zulage bei Kastendoppelfenster:
Demontage/ Entsorgung Kastendoppelfenster
Rahmenverbreiterung 50/82mm, weiß
Aufmauern unter der Fensterbank
Anarbeitung KDF durch Trockenbau etc.
Menge: 1,000 Stck

**1.6.50 Handhelbel Oberlicht**
Menge: 15,000 Stck

**1.6.60 Rundbogen verkleiden**
Zulage Rundbogen verkleiden,
ca. 150 bis 200 mm hoch, mit 20 mm Styrodur
inkl. verputzen,  Anstrich, allen erforderlichen Vor- und Nebenarbeiten
Menge: 15,000 Stck

**1.6.70 Einbindung Unterlicht**
Zulage Einbindung Unterlicht / Festelement in vg. Treppenhausfenster mit Safe-Glas, TRAV, bei zu geringer Brüstungshöhe ( mind. 80 cm bis 12 m; mind. 90 cm ab 12 m)
Menge: 15,000 Stck

#### Abschnitt 1.7 Typ 6 ca. 2740 x 2030 (1 Stk. EG)

**1.7.10 6-tlg. Kunststoff Element**
6-tlg. Kunststoff Element
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Demontage/ Entsorgung Bestands Holzeinfach- / Holzdoppelkasten- oder Kunststofffenster

Lieferung und Montage:
Serie LIVING 82
Farbe Element weiß
Dichtung silbergrau
Randverbund Warme Kante grau
2-fach Glas, Ug 1,0 W/m²K für Uw < 1,3 W/m²K
SSK III
Griff BASIS / Standard weiß
Fehlbediensperre

o. glw.
Menge: 1,000 Stck

**1.7.20 3-fach Verglas mit Ug 0,6 W/m²K für Uw 0,95 W/m²K (BEG)**
Menge: 1,000 Stck

**1.7.30 SSK IV**
Menge: 1,000 Stck

**1.7.40 Kastendoppelfenster**
Zulage bei Kastendoppelfenster:
Demontage/ Entsorgung Kastendoppelfenster
Rahmenverbreiterung 50/82mm, weiß
Aufmauern unter der Fensterbank
Anarbeitung KDF durch Trockenbau etc.
Menge: 1,000 Stck

**1.7.50 Handhelbel Oberlicht**
Menge: 2,000 Stck

**1.7.60 Aufsatzrollladen mit Gurt-Abwickler**
Aufsatzrollladen mit Gurt-Abwickler zum Fenster

Aufsatzelement Exte Expert XT, Kasten (Bedarf) außen
Weiß innen Weiß, Tiefe xxx mm, Höhe xxx mm,
Revision unten, Kastenadapter stahlverstärkt 5609(Iy-8,3)
5799S82, inkl. Kastenhalter universal aufliegend (56762)
Panzer Alu A370 in Grau, arretiert, Alu-Endleiste SL KUN mit Keder in Weiß 9016 matt, 2x Stopper 20 mm in Weiß
Führungsschiene l/r PVC-FS Mini, 60x51, l/r PVCFS Mini, 60x51 in Weiß mit Bürste, zzgl. Schrägschnitt 7°
Bedienung: Gurtwickler schwenkbar in weiß und Gurt in
grau, Bedienseite l/r, 40er Welle
Nach DIN EN 13659:2011-06 ist die Zugkraft bei Gurt,
Schnur oder Kette auf max. 9 kg begrenzt, die Fertigung
ohne das erforderliche Gurtzuggetriebe erfolgt auf
Vorgabe des Kunden.
Elementmaße: _ x _ mm
Führungsschiene: _ mm
Liefern und montieren
Menge: 1,000 Stck

**1.7.70 Rundbogen verkleiden**
Zulage Rundbogen verkleiden,
ca. 150 bis 200 mm hoch, mit 20 mm Styrodur
inkl. verputzen,  Anstrich, allen erforderlichen Vor- und Nebenarbeiten
Menge: 3,000 Stck

**1.7.80 Aufsatzrollladenkasten verkleiden**
Bereich Rollladenaufsatzkästen mittels Trockenbau / ausstopfen des Hohlraums mit Mineralwolle, inkl. Putz und Anstricharbeiten verkleiden.

Fensterbreite + ca. 300 mm. Höhe ca 250-300mm.
Menge: 2,000 Stck

**1.7.90 RC2N (Erdbeschoss)**
Menge: 1,000 Stck

#### Abschnitt 1.8 Typ 7 ca. 1300 x 2220 (5 Stk.)

**1.8.10 4-tlg. Kunststoff Element**
4-tlg. Kunststoff Element
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Demontage/ Entsorgung Bestands Holzeinfach- / Holzdoppelkasten- oder Kunststofffenster

Lieferung und Montage:
Serie LIVING 82
Farbe Element weiß
Dichtung silbergrau
Randverbund Warme Kante grau
2-fach Glas, Ug 1,0 W/m²K für Uw < 1,3 W/m²K
SSK III
Griff BASIS / Standard weiß
Fehlbediensperre

inkl. Blendrahmenverbreiterung
bis 82/120 mm weiß

o. glw.
Menge: 5,000 Stck

**1.8.20 3-fach Verglas mit Ug 0,6 W/m²K für Uw 0,95 W/m²K (BEG)**
Menge: 5,000 Stck

**1.8.30 SSK IV**
Menge: 5,000 Stck

**1.8.40 Kastendoppelfenster**
Zulage bei Kastendoppelfenster:
Demontage/ Entsorgung Kastendoppelfenster
Rahmenverbreiterung 50/82mm, weiß
Aufmauern unter der Fensterbank
Anarbeitung KDF durch Trockenbau etc.
Menge: 5,000 Stck

**1.8.50 Handhelbel Oberlicht**
Menge: 5,000 Stck

**1.8.60 Aufsatzrollladen mit Gurt-Abwickler**
Aufsatzrollladen mit Gurt-Abwickler zum Fenster

Aufsatzelement Exte Expert XT, Kasten (Bedarf) außen
Weiß innen Weiß, Tiefe xxx mm, Höhe xxx mm,
Revision unten, Kastenadapter stahlverstärkt 5609(Iy-8,3)
5799S82, inkl. Kastenhalter universal aufliegend (56762)
Panzer Alu A370 in Grau, arretiert, Alu-Endleiste SL KUN mit Keder in Weiß 9016 matt, 2x Stopper 20 mm in Weiß
Führungsschiene l/r PVC-FS Mini, 60x51, l/r PVCFS Mini, 60x51 in Weiß mit Bürste, zzgl. Schrägschnitt 7°
Bedienung: Gurtwickler schwenkbar in weiß und Gurt in
grau, Bedienseite l/r, 40er Welle
Nach DIN EN 13659:2011-06 ist die Zugkraft bei Gurt,
Schnur oder Kette auf max. 9 kg begrenzt, die Fertigung
ohne das erforderliche Gurtzuggetriebe erfolgt auf
Vorgabe des Kunden.
Elementmaße: _ x _ mm
Führungsschiene: _ mm
Liefern und montieren
Menge: 1,000 Stck

**1.8.70 Rundbogen verkleiden**
Zulage Rundbogen verkleiden,
ca. 150 bis 200 mm hoch, mit 20 mm Styrodur
inkl. verputzen,  Anstrich, allen erforderlichen Vor- und Nebenarbeiten
Menge: 3,000 Stck

**1.8.80 Aufsatzrollladenkasten verkleiden**
Bereich Rollladenaufsatzkästen mittels Trockenbau / ausstopfen des Hohlraums mit Mineralwolle, inkl. Putz und Anstricharbeiten verkleiden.

Fensterbreite + ca. 300 mm. Höhe ca 250-300mm.
Menge: 1,000 Stck

**1.8.90 RC2N (Erdbeschoss)**
Menge: 1,000 Stck

#### Abschnitt 1.9 Zulagen übergreifend zu vg. Titeln

**1.9.10 KMF-Wolle**
fachgerechte Demontage und Entsorgung KMF-Wolle
Menge: 1028,000 lfm

**1.9.20 Blendrahmenverbreiterung 50mm**
Menge: 846,000 lfm

**1.9.30 Blendrahmenverbreiterung 30mm**
*** Bedarfsposition ohne GB
Menge: 1,000 lfm

**1.9.40 1 Satz Vento Lüfter MD / Regel-Air**
Menge: 185,000 Stck

**1.9.50 Mehrpreis vor Pos. ZUROH (ALD für Rollladenkasten**
Mehrpreis vor Pos. ZUROH (ALD für Rollladenkasten)
Menge: 23,000 Stck

**1.9.60 Lüfter ZFHA5-35 Plus**
*** Bedarfsposition ohne GB
Menge: 1,000 Stck

**1.9.70 Lüfter ZFK 35 (Ofen, Kaminzimmer)**
*** Bedarfsposition ohne GB
Menge: 1,000 Stck

**1.9.80 Innenbank**
Innenbank (Fenster / Balkontürschwelle)
Sprela Profil 200 Innenbank 250 mm weiß
liefern und montieren

o. glw.
Menge: 200,000 lfm

**1.9.90 Lüftungsgitter für Heizkörper (Stkck)**
Ausschnitt Fensterbank herstellen,
Alu-Lüftungsgitter zw. 400 und 800 mm x 80 mm
liefern, einsetzen und Silikon einkleben

(Einbau in Abstimmung AG nach örtlichen Gegebenheiten/Bedarf)
Menge: 185,000 Stck

**1.9.100 Beiputz Maler/Fliesenleger Fensterbank**
Beiputz Maler/Fliesenleger Fensterbank

Nach erfolgten Beiputzarbeiten die betroffenen Flächen an den vorgefundenen Bestand anpassen, inkl. Material, Terminierungen, allen erforderlichen Vor- und Nebenarbeiten
Menge: 200,000 lfm

**1.9.110 Beiputz/Maler/Fliesenleger Fensterlaibung**
Beiputz/Maler/Fliesenleger Fensterlaibung

An zuvor beschriebenen Fenstern, Beiputzarbeiten an Fenster nach Austausch. Eine umlaufende Laibungstiefe bis ca. 25 cm zzgl. Übergang Laibung zur Wand von ca. 10 cm ist einzkalkulieren.
Zum Teil sind innenseitig Rundbögen vorhanden!
Nach erfolgten Beiputzarbeiten die betroffenen Flächen an den vorgefundenen Bestand anpassen, inkl. Material, Terminierungen, allen erforderlichen Vor- und Nebenarbeiten
Menge: 846,000 lfm

**1.9.120 Zulage Absturzsicherung**
*** Bedarfsposition ohne GB
Absturzsicherung
Abel HASTA Aluminium mit ETB-Befestigung
entsprechend Richtlinie
Stangensystem HASTA ALUMINIUM D-33,7mm
Cavus Dübel
Montage Fenster

o. glw.
Menge: 1,000 lfm

#### Abschnitt 1.10 Sonstiges

**1.10.10 Termine**
*** Pauschalposition
Terminvereibarungen des AN mit den Mietern (ca. 26. Stk) zum Feinaufmaß sowie der Fenstermontage und Beiputz-/Malerarbeiten. (telefonisch, postalisch, E-Mail).

Es werden Mieterlisten mit allen vorhanden Kontaktdaten übergeben, die vertraulich (Datenschutz) zu behandeln sind.
Seitens der AG werden Sie den Mietern im Vorfeld als ausführende Firma benannt.

Die Termininierung sowie die Versuche dazu sind  zu dokumentieren. Die tatsächliche Anzahl der Versuche ist für diese Pauschale unrelevant und wird auch nicht als Mehraufwand vergütet, was einzukalkulieren ist.
Menge: 1,000 psch

**1.10.20 Stundenlohnarbeiten**
*** Bedarfsposition ohne GB
Stundenlohnarbeiten zum Nachweis auf gesonderte Anweisung AG
Menge: 10,000 Std
